# Toallero calefactor de alto rendimiento en acero blanco, modelo Talia WF, referencia 949050100 de Ferroli. Medidas: 500x1000

- Propiedad del archivo: CONSTRUNARIO
- Formato: FIEBDC-3/2012
- Programa: Construnario Versión 3.51
- Fecha de los precios: 27/01/2023
- Divisa: EUR

**949050100** u Toallero calefactor de alto rendimiento en acero blanco, modelo Talia WF, referencia 949050100 de Ferroli. Medidas: 500x1000
Mayor ahorro gracias a sus tubos de acero cilíndricos horizontales de alto rendimiento. Soportes a la pared regulables para su instalación en el cuarto de baño. Amplia gama con modelos de diferentes alturas. Nuevo diseño y estética actual. Tratamiento anticorrosivo y pintura blanca RAL 9016. Temperatura de máximo ejercicio: 110ºC. Accesorios incluidos en el radiador toallero eléctrico blanco Ferroli Talia WF: 4 soportes de fijación a pared con tacos y tornillos y purgador. Presión máxima de ejercicio: 10 bar. 5 años de garantía.
