# Toallero calefactor de alto rendimiento en acero cromado, modelo Talia CF, referencia 949150080 de Ferroli. Medidas: 500 X 800

- Propiedad del archivo: CONSTRUNARIO
- Formato: FIEBDC-3/2012
- Programa: Construnario Versión 3.51
- Fecha de los precios: 27/01/2023
- Divisa: EUR

**949150080** u Toallero calefactor de alto rendimiento en acero cromado, modelo Talia CF, referencia 949150080 de Ferroli. Medidas: 500 X 800
Mayor ahorro debido al alto rendimiento de su estructura de tubos de acero cilíndricos horizontales. Soportes a la pared regulables que permiten colocarlo en el cuarto de baño. Amplia gama que ofrece modelos de varias alturas. Estética actual gracias a su nuevo diseño. Tratamiento contra la corrosión y pintura cromada. Temperatura de máximo ejercicio: 110 ºC. Accesorios incluidos en el radiador toallero eléctrico cromado Ferroli Talia CF: purgador y 4 soportes de fijación a pared con tacos y tornillos. Presión máxima de ejercicio: 10 bar. 5 años de garantía.
