# Cronocomando remoto modulante sin hilos, modelo ROMEO-W RF, referencia A33015330 de Ferroli

- Propiedad del archivo: CONSTRUNARIO
- Formato: FIEBDC-3/2012
- Programa: Construnario Versión 3.51
- Fecha de los precios: 27/01/2023
- Divisa: EUR

**A33015330** u Cronocomando remoto modulante sin hilos, modelo ROMEO-W RF, referencia A33015330 de Ferroli
AMPLIA GAMA DE ELEMENTOS DE REGULACIÓN FERROLI: Termostatos, Cronotermostatos y Cronocomandos modulantes, con o sin hilos. VENTAJAS: – Elementos con los que podemos conseguir ahorros de hasta un 15% en consumo, gracias a su precisa selección y ajuste de la temperatura ambiente. – Aumento de confort en su vivienda gracias a la total estabilidad de temperatura. – La normativa actual (RITE. I.T1.2.4.1.2.1 Punto 8) indica que, en edificios de nueva construcción, el sistema de regulación para calderas debe ser mediante sonda exterior y/o termostato modulante. Esto es así para obtener mayores ahorros en consumo de combustible y mayor sensación de confort en la vivienda, algo que podemos conseguir de forma ideal con nuestro modelo CRONOCOMANDO MODULANTE ROMEO W y/o W RF.
