# Marco embellecedor para insertable de leña modelo Fiorella 700, referencia A76026920 de Ferroli

- Propiedad del archivo: CONSTRUNARIO
- Formato: FIEBDC-3/2012
- Programa: Construnario Versión 3.51
- Fecha de los precios: 27/01/2023
- Divisa: EUR

**A76026920** u Marco embellecedor para insertable de leña modelo Fiorella 700, referencia A76026920 de Ferroli
- Marco embellecedor Fiorella 700.
