# Bandeja de condensados, modelo FCM 600-1500, referencia A76027560 de Ferroli

- Propiedad del archivo: CONSTRUNARIO
- Formato: FIEBDC-3/2012
- Programa: Construnario VersiĆ³n 3.51
- Fecha de los precios: 27/01/2023
- Divisa: EUR

**A76027560** u Bandeja de condensados, modelo FCM 600-1500, referencia A76027560 de Ferroli
- Bandeja de condensados FCM 600-1500.
