# Válvula de tres vías, modelo V3V BAT Standar FCM 750-4T, referencia A76027590 de Ferroli

- Propiedad del archivo: CONSTRUNARIO
- Formato: FIEBDC-3/2012
- Programa: Construnario Versión 3.51
- Fecha de los precios: 27/01/2023
- Divisa: EUR

**A76027590** u Válvula de tres vías, modelo V3V BAT Standar FCM 750-4T, referencia A76027590 de Ferroli
- V3V BAT Standar FCM 750-4T
