# Resistencia 3 kW (BH30A), referencia A76027700 de Ferroli

- Propiedad del archivo: CONSTRUNARIO
- Formato: FIEBDC-3/2012
- Programa: Construnario Versión 3.51
- Fecha de los precios: 27/01/2023
- Divisa: EUR

**A76027700** u Resistencia 3 kW (BH30A), referencia A76027700 de Ferroli
6 monofásica
