# Módulo TC PLUS, referencia A76027740 de Ferroli

- Propiedad del archivo: CONSTRUNARIO
- Formato: FIEBDC-3/2012
- Programa: Construnario Versión 3.51
- Fecha de los precios: 27/01/2023
- Divisa: EUR

**A76027740** u Módulo TC PLUS, referencia A76027740 de Ferroli
Control para funcionamiento a velocidad variable modulante instalado en el mueble del equipo. Se incluye módulo de control + interface.
