# Batería auxiliar 2 rangos, modelo B2-S 31/38, referencia A76028760 de Ferroli. Sólo para Serie 3R

- Propiedad del archivo: CONSTRUNARIO
- Formato: FIEBDC-3/2012
- Programa: Construnario Versión 3.51
- Fecha de los precios: 27/01/2023
- Divisa: EUR

**A76028760** u Batería auxiliar 2 rangos, modelo B2-S 31/38, referencia A76028760 de Ferroli. Sólo para Serie 3R
B2-S 31/38 Bat Aux 2R
