# Filtro en fibra sintética clase G3, modelo FA2-S 41/81, referencia A76029310 de Ferroli

- Propiedad del archivo: CONSTRUNARIO
- Formato: FIEBDC-3/2012
- Programa: Construnario Versión 3.51
- Fecha de los precios: 27/01/2023
- Divisa: EUR

**A76029310** u Filtro en fibra sintética clase G3, modelo FA2-S 41/81, referencia A76029310 de Ferroli
FA2-S 41/81 filtro G3
