# Filtro de malla de acero galvanizado clase G1, modelo FA4-S 21, referencia A76029290 de Ferroli

- Propiedad del archivo: CONSTRUNARIO
- Formato: FIEBDC-3/2012
- Programa: Construnario VersiĆ³n 3.51
- Fecha de los precios: 27/01/2023
- Divisa: EUR

**A76029320** u Filtro de malla de acero galvanizado clase G1, modelo FA4-S 21, referencia A76029290 de Ferroli
FA4-S 21 filtro G1
