# Bandeja de recogida de condensado para válvula VCS 21-10, referencia A76029350 de Ferroli

- Propiedad del archivo: CONSTRUNARIO
- Formato: FIEBDC-3/2012
- Programa: Construnario Versión 3.51
- Fecha de los precios: 27/01/2023
- Divisa: EUR

**A76029350** u Bandeja de recogida de condensado para válvula VCS 21-10, referencia A76029350 de Ferroli
VCS 21-101 Bandeja cond v3v
