# Válvula 3 vías, 4 conexiones ON/OFF, kit 2 tubos, modelo V23K-S 31/38 , referencia A76029370 de Ferroli. Para batería STD 2 T

- Propiedad del archivo: CONSTRUNARIO
- Formato: FIEBDC-3/2012
- Programa: Construnario Versión 3.51
- Fecha de los precios: 27/01/2023
- Divisa: EUR

**A76029370** u Válvula 3 vías, 4 conexiones ON/OFF, kit 2 tubos, modelo V23K-S 31/38 , referencia A76029370 de Ferroli. Para batería STD 2 T
V23K-S 31-38 v3v para bat std 2T
