# Válvula 3 vías, 4 conexiones ON/OFF, kit 4 tubos, modelo V43K-S 41 , referencia A76029420 de Ferroli. Para batería ADIC 4 T

- Propiedad del archivo: CONSTRUNARIO
- Formato: FIEBDC-3/2012
- Programa: Construnario Versión 3.51
- Fecha de los precios: 27/01/2023
- Divisa: EUR

**A76029420** u Válvula 3 vías, 4 conexiones ON/OFF, kit 4 tubos, modelo V43K-S 41 , referencia A76029420 de Ferroli. Para batería ADIC 4 T
V43K-S 41 v3v para bat adic 4T
