# Mando de pared rem-W, referencia A80016730 de Ferroli

- Propiedad del archivo: CONSTRUNARIO
- Formato: FIEBDC-3/2012
- Programa: Construnario Versión 3.51
- Fecha de los precios: 27/01/2023
- Divisa: EUR

**A80016730** u Mando de pared rem-W, referencia A80016730 de Ferroli
Cambio verano/invierno manual o automático. Funcionamiento silencioso con la modalidad Quiet. Selección de 3 velocidades en el ventilador del fancoil mural VTP. Obtención rápida de la temperatura de set con la función Hi-cool. Orientación de la salida del aire con la función Swing.
