# Conexión de aspiración, referencia A80016750 de Ferroli. Compatible con Fan Coil modelo JOLLY PLUS 2 40, versión VN

- Propiedad del archivo: CONSTRUNARIO
- Formato: FIEBDC-3/2012
- Programa: Construnario Versión 3.51
- Fecha de los precios: 27/01/2023
- Divisa: EUR

| Código | Ud | Descripción |
|---|---|---|
| A80016750 | u | Conexión de aspiración, referencia A80016750 de Ferroli. Compatible con Fan Coil modelo JOLLY PLUS 2 40, versión VN |
