# Pies de apoyo, referencia A80017070 de Ferroli

- Propiedad del archivo: CONSTRUNARIO
- Formato: FIEBDC-3/2012
- Programa: Construnario VersiĆ³n 3.51
- Fecha de los precios: 27/01/2023
- Divisa: EUR

| Código | Descripción |
|---|---|
| A80017070 | Pies de apoyo, referencia A80017070 de Ferroli |
