# Kit válvula 3 vías, referencia A80017090 de Ferroli

- Propiedad del archivo: CONSTRUNARIO
- Formato: FIEBDC-3/2012
- Programa: Construnario Versión 3.51
- Fecha de los precios: 27/01/2023
- Divisa: EUR

| Código | Ud | Descripción |
|---|---|---|
| A80017090 | u | Kit válvula 3 vías, referencia A80017090 de Ferroli |
