# Antivibradores de caucho, referencia AG de Ferroli

- Propiedad del archivo: CONSTRUNARIO
- Formato: FIEBDC-3/2012
- Programa: Construnario Versión 3.51
- Fecha de los precios: 27/01/2023
- Divisa: EUR

**AG_FER** u Antivibradores de caucho, referencia AG de Ferroli
Antivibradores de caucho. A colocar en la base de la unidad para disminuir las posibles vibraciones debidas al tipo de suelo donde la máquina está instalada.
