# Dispositivo para funcionamiento a baja temperatura del agua, referencia BT de Ferroli

- Propiedad del archivo: CONSTRUNARIO
- Formato: FIEBDC-3/2012
- Programa: Construnario Versión 3.51
- Fecha de los precios: 27/01/2023
- Divisa: EUR

**BT_FER** u Dispositivo para funcionamiento a baja temperatura del agua, referencia BT de Ferroli
Dispositivo para funcionamiento a baja temperatura del agua. Necesario en los casos de funcionamiento de la unidad en condiciones de salida del agua hacia el evaporador inferior a los 5ºC.
