# Kit modulación temperatura, referencia C3515360 de Ferroli. Compatible con PREXTHERM RSW

- Propiedad del archivo: CONSTRUNARIO
- Formato: FIEBDC-3/2012
- Programa: Construnario Versión 3.51
- Fecha de los precios: 27/01/2023
- Divisa: EUR

**C35015360** u Kit modulación temperatura, referencia C3515360 de Ferroli. Compatible con PREXTHERM RSW
Imprescindible para que los quemadores progresivos funcionen como modulantes. Exigibles según RITE para potencias superiores a 400 kW.
