# Kit control de estanqueidad SUN, referencia C35015390 de Ferroli

- Propiedad del archivo: CONSTRUNARIO
- Formato: FIEBDC-3/2012
- Programa: Construnario Versión 3.51
- Fecha de los precios: 27/01/2023
- Divisa: EUR

**C35015390** u Kit control de estanqueidad SUN, referencia C35015390 de Ferroli
Accesorio de seguridad, exigido en instalaciones de más de 300 kW para quemador SUN.
