# Contenedor de pellet 140 Kg, referencia C41015990 de Ferroli. Compatible con quemadores de pellet SUN

- Propiedad del archivo: CONSTRUNARIO
- Formato: FIEBDC-3/2012
- Programa: Construnario VersiĆ³n 3.51
- Fecha de los precios: 27/01/2023
- Divisa: EUR

**C41015990** u Contenedor de pellet 140 Kg, referencia C41015990 de Ferroli. Compatible con quemadores de pellet SUN
- Contenedor pellet.
