# Kit serpentín seguridad, referencia C41016130 de Ferroli. Para caldera modelo SFL 4

- Propiedad del archivo: CONSTRUNARIO
- Formato: FIEBDC-3/2012
- Programa: Construnario Versión 3.51
- Fecha de los precios: 27/01/2023
- Divisa: EUR

**C41016130** u Kit serpentín seguridad, referencia C41016130 de Ferroli. Para caldera modelo SFL 4
- Kit serpentín seguridad SFL 4.
