# Contenedor de pellets, referencia C41016190 de Ferroli. 225 Kg. Gris

- Propiedad del archivo: CONSTRUNARIO
- Formato: FIEBDC-3/2012
- Programa: Construnario VersiĆ³n 3.51
- Fecha de los precios: 27/01/2023
- Divisa: EUR

**C41016190** u Contenedor de pellets, referencia C41016190 de Ferroli. 225 Kg. Gris
Compatible con caldera de pellet NATURFIRE Dimensiones: 1.570 / 702 / 633 mm
