# Kit serpentín seguridad, referencia C41016210 de Ferroli. Para caldera modelo SFL 6

- Propiedad del archivo: CONSTRUNARIO
- Formato: FIEBDC-3/2012
- Programa: Construnario Versión 3.51
- Fecha de los precios: 27/01/2023
- Divisa: EUR

**C41016210** u Kit serpentín seguridad, referencia C41016210 de Ferroli. Para caldera modelo SFL 6
- Kit serpentín seguridad SFL 6.
