# Kit base Fenice 70, referencia C41016450 de Ferroli

- Propiedad del archivo: CONSTRUNARIO
- Formato: FIEBDC-3/2012
- Programa: Construnario VersiĆ³n 3.51
- Fecha de los precios: 27/01/2023
- Divisa: EUR

**C41016450** u Kit base Fenice 70, referencia C41016450 de Ferroli
- Kit base Fenice 70
