# Marco embellecedor para kit frontal para modelo Fenice 70, referencia C41016520 de Ferroli

- Propiedad del archivo: CONSTRUNARIO
- Formato: FIEBDC-3/2012
- Programa: Construnario VersiĆ³n 3.51
- Fecha de los precios: 27/01/2023
- Divisa: EUR

**C41016520** u Marco embellecedor para kit frontal para modelo Fenice 70, referencia C41016520 de Ferroli
- Marco embellecedor para kit frontal FENICE 70
