# Panel de control electronico F 2, referencia C41016560 de Ferroli. Para modelo Ares 60-100. Con encendido automático, mantenimiento de quemador encendido, modulación de la llama y sonda lambda

- Propiedad del archivo: CONSTRUNARIO
- Formato: FIEBDC-3/2012
- Programa: Construnario Versión 3.51
- Fecha de los precios: 27/01/2023
- Divisa: EUR

**C41016560** u Panel de control electronico F 2, referencia C41016560 de Ferroli. Para modelo Ares 60-100. Con encendido automático, mantenimiento de quemador encendido, modulación de la llama y sonda lambda
- Encendido automático. - Mantenimiento de quemador encendido. - Modulación llama. - Sonda lambda.
