# Panel de control electromecánico F 4, referencia C41016580 de Ferroli. Para modelo Ares 650-2000. Con mantenimiento de quemador encendido

- Propiedad del archivo: CONSTRUNARIO
- Formato: FIEBDC-3/2012
- Programa: Construnario Versión 3.51
- Fecha de los precios: 27/01/2023
- Divisa: EUR

**C41016580** u Panel de control electromecánico F 4, referencia C41016580 de Ferroli. Para modelo Ares 650-2000. Con mantenimiento de quemador encendido
- Mantenimiento de quemador encendido. - Para ARES 650-2000.
