# Panel de control electromecánico F 7

- Propiedad del archivo: CONSTRUNARIO
- Formato: FIEBDC-3/2012
- Programa: Construnario Versión 3.51
- Fecha de los precios: 27/01/2023
- Divisa: EUR

**C41016610** u Panel de control electromecánico F 7, referencia C41016610 de Ferroli. Para modelo Ares 650-2000. Con encendido automático, mantenimiento de quemador encendido, modulación de la llama y predisposición para telecontrol
- Encendido automático. - Mantenimiento de quemador encendido. - Modulacion llama. - Predisposición para telecontrol.
