# Panel de control electromecánico F 8

- Propiedad del archivo: CONSTRUNARIO
- Formato: FIEBDC-3/2012
- Programa: Construnario Versión 3.51
- Fecha de los precios: 27/01/2023
- Divisa: EUR

**C41016620** u Panel de control electromecánico F 8, referencia C41016620 de Ferroli. Para modelo Ares 2700-4100. Con encendido automático, mantenimiento de quemador encendido, modulación de la llama y predisposición para telecontrol
- Encendido automático. - Mantenimiento de quemador encendido. - Modulacion llama. - Predisposición para telecontrol.
