# Panel de control electromecánico F 10

- Propiedad del archivo: CONSTRUNARIO
- Formato: FIEBDC-3/2012
- Programa: Construnario Versión 3.51
- Fecha de los precios: 27/01/2023
- Divisa: EUR

**C41016640** u Panel de control electromecánico F 10, referencia C41016640 de Ferroli. Para modelo Ares 650-2000. Con encendido automático, mantenimiento de quemador encendido, sonda lambda, modulación de la llama y predisposición para telecontrol
- Encendido automático. - Mantenimiento de quemador encendido. - Modulacion llama. - Predisposición para telecontrol. - Sonda lambda.
