# Extractor de limpieza de cenizas automático para Ares 2700-4100, referencia C41016710 de Ferroli

- Propiedad del archivo: CONSTRUNARIO
- Formato: FIEBDC-3/2012
- Programa: Construnario Versión 3.51
- Fecha de los precios: 27/01/2023
- Divisa: EUR

**C41016710** u Extractor de limpieza de cenizas automático para Ares 2700-4100, referencia C41016710 de Ferroli
- Eficiencia de limpieza 60-70% - Número máximo de extractores posibles: 3 - Precio indicado de extractor unitario.
