# Panel refractario de cámara de combustión, referencia C41016730 de Ferroli

- Propiedad del archivo: CONSTRUNARIO
- Formato: FIEBDC-3/2012
- Programa: Construnario Versión 3.51
- Fecha de los precios: 27/01/2023
- Divisa: EUR

**C41016730** u Panel refractario de cámara de combustión, referencia C41016730 de Ferroli
Recomendados para utilización de combustibles húmedos
