# Turbulador, referencia C41016860 de Ferroli. Para Ares A 500

- Propiedad del archivo: CONSTRUNARIO
- Formato: FIEBDC-3/2012
- Programa: Construnario Versión 3.51
- Fecha de los precios: 27/01/2023
- Divisa: EUR

**C41016860** u Turbulador, referencia C41016860 de Ferroli. Para Ares A 500
Con su uso conseguimos una importante ganancia de rendimiento. Se recomienda su uso siempre que: - Dispongamos de multiciclón (debido a la mayor pérdida de carga generada) - Se disponga de limpieza neumática (o se asegure un buen mantenimiento de alguna otra forma)
