# Tornillo sinfín de carga para alimentación de combustible para Ares 130-500 y Bemus 130-230, referencia C41016970 de Ferroli

- Propiedad del archivo: CONSTRUNARIO
- Formato: FIEBDC-3/2012
- Programa: Construnario Versión 3.51
- Fecha de los precios: 27/01/2023
- Divisa: EUR

**C41016970** u Tornillo sinfín de carga para alimentación de combustible para Ares 130-500 y Bemus 130-230, referencia C41016970 de Ferroli
- Válido para combustibles: pellet y hueso de aceituna. - Con cuadro de control y sondas de nivel. - Longitud: 6 m.
