# Válvula hídrica, referencia C41017000 de Ferroli

- Propiedad del archivo: CONSTRUNARIO
- Formato: FIEBDC-3/2012
- Programa: Construnario Versión 3.51
- Fecha de los precios: 27/01/2023
- Divisa: EUR

**C41017000** u Válvula hídrica, referencia C41017000 de Ferroli
- Elemento de seguridad de antiincendio en tolva (por retroceso de Tª, provoca entrada de agua de red o de deposito superior).
