# Válvula de estrella para Ares 130-230, Bemus 130-230 y Bemus A 40-230, referencia C41017020 de Ferroli

- Propiedad del archivo: CONSTRUNARIO
- Formato: FIEBDC-3/2012
- Programa: Construnario Versión 3.51
- Fecha de los precios: 27/01/2023
- Divisa: EUR

**C41017020** u Válvula de estrella para Ares 130-230, Bemus 130-230 y Bemus A 40-230, referencia C41017020 de Ferroli
- Elemento de seguridad de antiincendio en tolva (clapeta de cierre en alimentador que impide retroceso de llama a tolva)
