# Válvula de estrella para ARES 2700-4100, referencia C41017040 de Ferroli

- Propiedad del archivo: CONSTRUNARIO
- Formato: FIEBDC-3/2012
- Programa: Construnario Versión 3.51
- Fecha de los precios: 27/01/2023
- Divisa: EUR

**C41017040** u Válvula de estrella para ARES 2700-4100, referencia C41017040 de Ferroli
- Elemento de seguridad de antiincendio en tolva (clapeta de cierre en alimentador que impide retroceso de llama a tolva)
