# Sistema de limpieza neumática de pasos de humos, referencia C41017060 de Ferroli. Para Ares A 130-230

- Propiedad del archivo: CONSTRUNARIO
- Formato: FIEBDC-3/2012
- Programa: Construnario Versión 3.51
- Fecha de los precios: 27/01/2023
- Divisa: EUR

**C41017060** u Sistema de limpieza neumática de pasos de humos, referencia C41017060 de Ferroli. Para Ares A 130-230
Limpieza neumática de los pasos de humos a base de golpes de aire. Compresor de aire no suministrado.
