# Multiciclón para Ares 60-100 y Bemus 40-80, referencia C41017110 de Ferroli

- Propiedad del archivo: CONSTRUNARIO
- Formato: FIEBDC-3/2012
- Programa: Construnario Versión 3.51
- Fecha de los precios: 27/01/2023
- Divisa: EUR

**C41017110** u Multiciclón para Ares 60-100 y Bemus 40-80, referencia C41017110 de Ferroli
Elemento para realizar una depuración de ceniza por decantación. Asegura la depresión necesaria en caldera para un correcto funcionamiento de la misma, mejorando la combustión y asegurando obtener la potencia máxima de diseño de caldera. Recomendable en toda la gama y, sobre todo, en potencias iguales o superiores a 130 kW.
