# Panel de control electronico F 13, referencia C41017180 de Ferroli. Para modelo ARES A 60-100. Con encendido automático, mantenimiento de quemador encendido, sonda lambda y modulacion de la llama

- Propiedad del archivo: CONSTRUNARIO
- Formato: FIEBDC-3/2012
- Programa: Construnario Versión 3.51
- Fecha de los precios: 27/01/2023
- Divisa: EUR

**C41017180** u Panel de control electronico F 13, referencia C41017180 de Ferroli. Para modelo ARES A 60-100. Con encendido automático, mantenimiento de quemador encendido, sonda lambda y modulacion de la llama
- Encendido automático. - Mantenimiento de quemador encendido. - Modulación llama. - Sonda lambda.
