# Panel de control electromecánico F 14, referencia C41017190 de Ferroli. Para modelo ARES A 130-500. Con mantenimiento de quemador encendido

- Propiedad del archivo: CONSTRUNARIO
- Formato: FIEBDC-3/2012
- Programa: Construnario Versión 3.51
- Fecha de los precios: 27/01/2023
- Divisa: EUR

**C41017190** u Panel de control electromecánico F 14, referencia C41017190 de Ferroli. Para modelo ARES A 130-500. Con mantenimiento de quemador encendido
- Mantenimiento de quemador encendido.
