# Tornillo sinfín de carga para alimentacion de combustible, referencia C41017280 de Ferroli. Para modelo Ares 60-500

- Propiedad del archivo: CONSTRUNARIO
- Formato: FIEBDC-3/2012
- Programa: Construnario Versión 3.51
- Fecha de los precios: 27/01/2023
- Divisa: EUR

**C41017280** u Tornillo sinfín de carga para alimentacion de combustible, referencia C41017280 de Ferroli. Para modelo Ares 60-500
- Válido para astilla. - Con cuadro de control y sondas de nivel. - Longitud: 6 m
