# Panel de control electrónico F 28

- Propiedad del archivo: CONSTRUNARIO
- Formato: FIEBDC-3/2012
- Programa: Construnario Versión 3.51
- Fecha de los precios: 27/01/2023
- Divisa: EUR

**C41017390** u Panel de control electrónico F 28, referencia C41017390 de Ferroli. Para modelo ARES A PM 130-500. Con encendido automático, mantenimiento de quemador encendido, modulación de la llama, predisposición para telecontrol y sonda lambda
- Encendido automático. - Mantenimiento de quemador encendido. - Modulación llama. - Predisposición para telecontrol. - Sonda lambda.
