# Panel de control electrónico F 34, referencia C41017470 de Ferroli. Para modelo BEMUS A 130-230. Con mantenimiento de quemador encendido

- Propiedad del archivo: CONSTRUNARIO
- Formato: FIEBDC-3/2012
- Programa: Construnario Versión 3.51
- Fecha de los precios: 27/01/2023
- Divisa: EUR

**C41017470** u Panel de control electrónico F 34, referencia C41017470 de Ferroli. Para modelo BEMUS A 130-230. Con mantenimiento de quemador encendido
- Mantenimiento de quemador encendido.
