# Panel de control electrónico F 35, referencia C41017480 de Ferroli. Para modelo BEMUS A 130-230. Con encendido automático, mantenimiento de quemador encendido y modulación de la llama

- Propiedad del archivo: CONSTRUNARIO
- Formato: FIEBDC-3/2012
- Programa: Construnario Versión 3.51
- Fecha de los precios: 27/01/2023
- Divisa: EUR

**C41017480** u Panel de control electrónico F 35, referencia C41017480 de Ferroli. Para modelo BEMUS A 130-230. Con encendido automático, mantenimiento de quemador encendido y modulación de la llama
- Encendido automático. - Mantenimiento de quemador encendido. - Modulación llama.
