# Silo textil-metal 2,8, referencia C41017900 de Ferroli. Capacidad: 1,3-1,9 toneladas

- Propiedad del archivo: CONSTRUNARIO
- Formato: FIEBDC-3/2012
- Programa: Construnario Versión 3.51
- Fecha de los precios: 27/01/2023
- Divisa: EUR

**C41017900** u Silo textil-metal 2,8, referencia C41017900 de Ferroli. Capacidad: 1,3-1,9 toneladas
Incluye: – Estructura de acero galvanizado. – Certificado de permeabilidad al polvo. – Protección de lona para impacto de pellet. – No necesita tornillos ni herramientas específicas. – Fácil y rápido de montar. – Con boca de llenado para camión neumático. No incluye: – Sistema de extracción. – Sistema de llenado manual.
