# Silo textil-madera 1,6, referencia C41017950 de Ferroli. Capacidad: 0,7-1 toneladas

- Propiedad del archivo: CONSTRUNARIO
- Formato: FIEBDC-3/2012
- Programa: Construnario Versión 3.51
- Fecha de los precios: 27/01/2023
- Divisa: EUR

**C41017950** u Silo textil-madera 1,6, referencia C41017950 de Ferroli. Capacidad: 0,7-1 toneladas
Incluye: – Estructura de madera con uniones de acero galvanizado. – Certificado de permeabilidad al polvo. – Protección de lona para impacto de pellet. – Apariencia robusta y moderna. – Fácil y rápido de montar. – Con boca de llenado para camión neumático. – Madera completamente natural y orgánica. No incluye: – Sistema de extracción. – Sistema de llenado manual.
